# PIK
Angebotsaufforderung (GAEB DA XML 3.1, DA83)
Währung: EUR
Erstellt mit: G&W CALIFORNIA PRO, CALIFORNIA PRO V15.1.12, 11.03.2026

## Haus K+R
Bauvorhaben:
PIK – Sanierung und Aufstockung Gebäude A26, Bauabschnitt 1+2

Leistungen:
Tischler- und Holzarbeiten

Auftraggeber:

Potsdamer Institut für Klimafolgenforschung
Telegrafenberg A31
14473 Potsdam

Ansprechpartner:  ELZ Architekten BDA
  Behlertstraße 6b
  14469 Potsdam
  Julia Müller-Röske

Angebotssumme in EUR

  Angebotssumme, Netto:  ...............................  ...............................

  Zzgl.MwSt, 19%:  ...............................  ...............................

Angebotssumme, Brutto:  ...............................  ...............................

## Baubeschreibung
1. Anlass und Ziel

Das 1897 errichtete, unter Denkmalschutz stehende, Gebäude A26 wurde aus rotem Backstein als Beamtenwohnhaus mit Heliostat auf dem sog. Telegrafenberg in Potsdam errichtet. Auf seinem Dach wurden Messreihen mit dem Heliostaten durchgeführt.
Im Laufe des frühen 20. Jahrhunderts wurden bauliche Veränderungen zur Nutzung als Verwaltungsgebäude vorgenommen.
Das Gebäude soll jetzt saniert und die Nutzfläche erweitert werden. Insbesondere steht eine denkmalgerechte Erweiterung (Aufstockung) des Dachgeschosses im Vordergrund. Derzeit werden das Souterrain sowie das Erdgeschoss für Büros genutzt. Das Dachgeschoss wird als vollwertiger Arbeitsraum ausgebaut, um benötigte, zusätzliche Büroflächen für die Verwaltung zu schaffen.

BGF:  1.110 m2
NF:  825 m2

2. Kurzbeschreibung der Baumaßnahme

Folgende Maßnahmen sind geplant:
- Denkmalgerechte Instandsetzung der Fassaden und Treppen
- Kompletter Dachausbau, Dachumbau, verbunden mit partiellen Anhebungen
- Weitere energetische Optimierung
- Vorbereitung und Teilumsetzung des Energieverbundes mit dem PIK-Gebäude A56 und
  Standort des Abwärme liefernden Großrechners
- Sanierung/Renovierung der Büroflächen und Nebenräume im Sockelgeschoss und
  Hochparterre
- Die Umsetzung der Sanierungsmaßnahmen erfolgt in zwei räumlich und zeitlich getrennten Bauabschnitten
  (BA) im laufenden Dienstbetrieb:

BA 1: Sockelgeschoss und Hochparterre Achse 1-2
BA 2: Sockelgeschoss und Hochparterre Achse 3-4

3. Baustelleneinrichtung

Der AG stellt für den AN kostenfrei im Rahmen der baustellenbedingten und aus den Vergabeunterlagen ersichtlichen technischen Möglichkeiten den für die Baustelleneinrichtung erforderlichen Platz rechtmängelfrei zur Verfügung.

3.1
Die Zufahrt von Baustellenfahrzeugen erfolgt von der Albert-Einstein-Straße über die Zentrale Pforte des PIK am  Telegrafenberg 1, 14473 Potsdam.

3.2
Räume innerhalb des Gebäudes werden nicht zur Verfügung gestellt.

3.3
Sämtliche erforderlichen Arbeits- und Schutzgerüste, gehören entsprechend der Definition nach VOB/C zur Leistung des Auftragnehmers und sind in die Einheitspreise mit einzukalkulieren.

3.4
Vom AG werden entsprechend der Vertragsbedingungen bereitgestellt:
- je ein Anschluss Bauwasser, Baustrom

3.5
Der AN hat eigenverantwortlich für die Beleuchtung seiner Arbeitsstätte gemäß aktueller BGR 131 Teil 1 und Teil 2 zu sorgen.

3.6
Die Lagerung feuergefährlicher Stoffe bedarf einer ausdrücklichen Zustimmung des AG.

3.7
Das Heranführen der Ver- und Entsorgungsleistungen für die Baudurchführung zu und von den vom AG bereitgestellten Anschlüssen zählt zur eigenen Baustelleneinrichtung.

3.8
Werden durch Fahrzeuge des AN oder seiner Erfüllungsgehilfen öffentliche Straßen, Wege und Plätze in Folge der Bauarbeiten verschmutzt, sind diese unverzüglich zu reinigen. Diese Arbeiten gehören zu den Nebenleistungen.

3.9
Aufgrund der Aufteilung in zwei Bauabschnitte ist die Baustelleneinrichtung (BE) sowie sämtliche Schutzmaßnahmen (insb. Staubschutzwände gemäß Punkt 6) ggf. zwischen den Abschnitten umzusetzen oder neu zu errichten. Die Kosten für die Remobilisierung und das Umsetzen der BE zwischen den Bauabschnitten sind in die entsprechenden Positionen des Leistungsverzeichnisses einzukalkulieren

4. Arbeitszeiten

Die Arbeitszeiten sind wie folgt festgelegt:
Mo. - Sa. 6:00 - 20:00
Einschränkungen durch die Nutzer sind zu erwarten. Geräusch- und erschütterungsintensive Arbeiten sind in Abstimmung mit der FBB / Bauleitung durchzuführen.

Die Arbeiten finden im laufenden Betrieb des Gebäudes A26 statt.

Eine lärmarme Baustelle ist grundsätzlich anzustreben.

Arbeiten am Samstag sind möglich, unterliegen jedoch einer strikten Anmeldepflicht. Die Anmeldung muss rechtzeitig über die Bauleitung erfolgen. Ohne bestätigte Anmeldung ist ein Zutritt über die Pforte nicht möglich.

5. Immissionsschutzmaßnahmen

Die im Immissionsschutzgesetz (BlmSchG) festgelegten maximalen Schallpegel dürfen vom AN bei der Durchführung der Bauleistungen nicht überschritten werden. Vom AN sind ausschließlich schallgedämmte Baumaschinen zu verwenden. Bei der Ausführung der Arbeiten sind die Bestimmungen über die Bekämpfung des Baulärms unbedingt einzuhalten.

6. Ordnungsmaßnahmen

Nicht vermeidbare Verschmutzungen, Verpackungsreste, demontierte Bauteile, Materialien etc. sind nach Fertigstellung der Tagesleistungen zu beseitigen. Eine Zwischenlagerung auf der Baustelle ist nicht möglich. Anfallende Rest- und Schuttmaterialien sowie Verpackungsmaterialien sind täglich zu räumen, nach Arten zu trennen und in Behältern des AN zu sammeln. Das Sammelgut ist vom Auftragnehmer entsprechend der gesetzlichen Regelungen fachgerecht zu entsorgen. Wenn nicht anders erwähnt, sind die Kosten der Entsorgung inkl. aller Gebühren und Entgelte in die Einzelpositionen einzurechnen.

Maschinen und Geräte sind mit einer wirksamen Absaugung zu versehen, Stäube sind an der Entstehungsstelle möglichst vollständig zu erfassen und gefahrlos zu entsorgen.

Verschmutzungen an nicht von Bauarbeiten betroffenen Bauteilen und Räumen sind zu vermeiden bzw. umgehend auf eigene Kosten zu beseitigen.

Verunreinigungen und Schuttreste, die von den Arbeiten herrühren, sind umgehend rückstandsfrei auf eigene Kosten zu entfernen. Fertig gestellte Bereiche sind besenrein zu übergeben.

6.1
Zur Trennung der Baustellenbereiche vom laufenden Dienstbetrieb sind staubdichte Trennwände (Systemwände oder Holzständerwerk mit Folienbeplankung) herzustellen. Im Bereich denkmalgeschützter Substanz (Stuck, Parkett) sind diese zerstörungsfrei und ohne mechanische Verankerung in der Substanz (z.B. mittels Klemmstützen) zu errichten.

7. Qualitätsmanagement

Der AN ist verpflichtet, ausschließlich Bauprodukte und Bauarten zu verwenden, die dem öffentlichen Baurecht entsprechen, d.h. der Brandenburger Bauordnung §14 bis 22.
Der AN ist verpflichtet, die Güte und Eignung der von ihm zur Verwendung vorgesehenen Baustoffe und Bauteile nachzuweisen.
Der AN hat dem AG den Nachweis der Überwachung (Güteüberwachung) der zu liefernden Stoffe entsprechend den betreffenden DIN-Normen zu erbringen.
Die Eignung sämtlicher Bauprodukte und Bauarten ist vom AN unaufgefordert vorzulegen.
Kosten, die dem AN im Zusammenhang mit Eignungsprüfungen, Prüfzeugnissen, Zulassungen, Zustimmungen im Einzelfall entstehen, werden nicht
besonders vergütet.
Für Bauprodukte und Bauarten die einer Zulassung oder eines Prüfzeugnisses bedürfen, muss die Gültigkeit dieser Zulassung oder Prüfzeugnisses mindestens sechs Monate über den voraussichtlichen Abnahmetermin hinausgehen.
Für nicht ausdrücklich vorgeschriebene, vom AN vorgeschlagene Bauprodukte und Bauarten, für die keine Normen bestehen, ist vor Arbeitsaufnahme die technische und wirtschaftliche Verwendbarkeit vom AN nachzuweisen.

8. Berichtswesen

Der AN ist verpflichtet ein Bautagebuch zu führen, aus dem die täglichen Bauaktivitäten ersichtlich sind. Im Besonderen sind im Bautagebuch einzutragen:

- Wetter, Temperatur
- Belegschaftsstärke
- Bauleistungen
- Baustoff- / Bauteilprüfungen
- Eingang von Ausführungsunterlagen
- Anweisungen des AG
- besondere Vorkommnisse

9. Baustellenbesetzung

Die Baustelle ist grundsätzlich vom Auftragnehmer mit mindestens einem leitenden Mitarbeiter zu besetzen, der ständig auf der Baustelle ansprechbar ist.

Der An verpflichtet sich an den regelmäßigen Baubesprechungen teilzunehmen. Ein entsprechendes Protokoll zur Baubesprechung wird durch die AG-Bauleitung erstellt.

10. Ausführungsunterlagen

Die vom AN verwendeten Ausführungsunterlagen müssen den Freigabevermerk des AG oder seines Erfüllungsgehilfen tragen.
Ungültige Unterlagen sind als solche zu kennzeichnen und als Beweismittel aufzubewahren. Nicht freigegebene Unterlagen dürfen nicht verwendet werden. Dies entbindet den AN nicht von seiner Prüfungs- und Hinweispflicht.

Folgende Unterlagen liegen der Ausschreibungsunterlage bei:
- Plansatz Objektplanung
- Bauzeitenplan

11. Ausführungszeiten

Die Bauarbeiten beginnen am 30.03.2026. Die voraussichtlichen Ausführungsfristen für die einzelnen Abschnitte sind:
- BA 1: 30.03.2026 - 03.07.2026
- BA 2: 17.08.2026 - 27.11.2026
Ein detaillierter Rahmenterminplan ist Bestandteil der Vergabeunterlagen.

12. Überprüfungs- und Nachfolgeklausel

Sollte das Vertragsverhältnis vorzeitig gem. VOB/B §§ 8 und 9 beendet werden, behält sich das PIK einen Auftragnehmerwechsel nach § 132 Abs. 2 Nr. 1 GWB vor. In diesem Fall ist für das PIK der unmittelbare Zuschlag des nächst bestplatzierten Angebotes gemäß § 132 Abs. 2 Nr. 4 GWB zulässig.

## Technische Vorbemerkungen
Technische Vorbemerkungen
Tischlerarbeiten

Mitgeltende Normen und Regeln

Allgemeines

Es gelten jeweils die Normen und Regeln in der zum Vertragsschluss gültigen Fassung einschließlich der Änderungen, Berichtigungen und Beiblätter.

Soweit in der Leistungsbeschreibung auf Technische Spezifikationen, z. B. nationale Normen, mit denen Europäische Normen umgesetzt werden, europäische technische Zulassungen, gemeinsame technische Spezifikationen, Internationale Normen, Bezug genommen wird, werden auch ohne den ausdrücklichen Zusatz: „oder gleichwertig“, immer gleichwertige Technische Spezifikationen in Bezug genommen.

Angaben zu Stoffen und Bauteilen

Holzwerkstoffe müssen das RAL-Umweltzeichen DE-UZ 76 (Blauer Engel) haben.

Holz muss frei von holzzerstörenden Pilzen und Insekten sein. Es darf keine Markröhren und Querrisse aufweisen.

Bei wesentlichen - von der Holzart abhängigen - Unterschieden zwischen Kern- und Splintholz soll an sichtbaren Stellen bei nicht deckenden Beschichtungen kein Splint zu sehen sein.

Pfropfen und Dübel im sichtbaren Bereich müssen von gleicher Holzart und Faserrichtung sein.

Angaben zur Ausführung

Allgemeines

Vor Ausführungsbeginn hat der Auftragnehmer mit dem Auftraggeber festzulegen, wo das zu verwendende Material auf der Baustelle gelagert werden kann, um gegenseitige Störungen der am Bau beteiligten Handwerker während der Bauausführung zu vermeiden.

Vor der Durchführung von Stemm-, Bohr- und Einsetzarbeiten an Estrichen sowie geputzten Wänden und Decken sind Leitungen mit einem Suchgerät zu orten.

Malerarbeiten dürfen durch montierte Beschläge nicht erschwert werden. Dem Auftragnehmer steht es frei, Beschläge - soweit technisch möglich - erst nach Fertigstellung der Malerarbeiten einzubauen. Das Öffnen und Schließen von Fenstern und Türen muss jedoch möglich sein.

Säulen von Schwenkarmaufzügen dürfen nicht zwischen Balkonen oder Kragplatten eingespannt werden; beim Einspannen in Mauerwerksöffnungen sind diese vor Beschädigungen zu schützen, nach Möglichkeit sind Fensterwinkel zu verwenden.

Alle Maße sind vor der Ausführung am Bau zu überprüfen, sofern keine Detailzeichnungen mit verbindlichen Maßangaben vorliegen.

Vor Beginn der Arbeiten sind die tatsächlichen Einbauhöhen bezogen auf das gesamte Ausbausystem mit der Bauleitung abzustimmen, falls unzulässige Toleranzen oder Änderungen des geplanten Fußbodenaufbaus festgestellt oder vermutet werden.

Bei Schleifarbeiten im Trockenverfahren sind Absauggeräte zu verwenden.

Sind Schleifen und Spachteln vorgesehen, so bleiben die Anzahl der Schleifgänge und Spachtelaufträge sowie die Wahl der richtigen Körnung dem Auftragnehmer überlassen und sind auf die vorgesehene Beschichtung einzustellen.

Elastische Fugen sind grundsätzlich zu hinterfüllen, um eine Dreiflankenhaftung zu vermeiden. Als Hinterfüllung sind geschlossenzellige, nicht saugende Materialien zu verwenden.

Türen

Die Öffnungsrichtung von Türen ist vor der Bestellung oder Fertigung der Türen vor Ort gemeinsam mit dem Auftraggeber oder der Bauleitung endgültig festzulegen.

Transparente Scheiben von Türblättern sind mit einem deutlich sichtbaren Klebestreifen zu markieren. Der Klebestreifen muss sich rückstandfrei entfernen lassen. Das Entfernen geschieht durch den Auftraggeber.
Nach dem Einbau der Zargen sind die Türblätter der Innentüren verpackt beim Auftragnehmer zwischenzulagern. Die Endmontage erfolgt nach Fertigstellung anderer Arbeiten in Abstimmung mit der Bauleitung.

Sonstige Angaben

Der Auftragnehmer hat dafür Sorge zu tragen, dass während der Ausführung seiner Leistungen immer mindestens ein fließend deutsch sprechender Mitarbeiter seiner Firma auf der Baustelle anwesend ist.

Zu den auf der Baustelle vorzuhaltenden Ausführungsunterlagen zählt neben den Ausführungsplänen auch eine Ausfertigung dieser Leistungsbeschreibung.

## Tischler- und Holzarbeiten
Datum: 11.03.2026

*Hinweis: Baustelleneinrichtung*

*Hinweis: Einrichten, Vorhalten und Beräumen der Baustelleneinrichtung*
Die Baustelle ist für sämtliche, in der Leistungsbeschreibung aufgeführten Leistungen einzurichten. Die Baustelleneinrichtung ist in die Einheitspreise einzukalkulieren. Besondere Leistungen werden gesondert vergütet.

- Baustellenbeleuchtung
- Maschinen, Geräte, Werkzeuge
- Begehbare Abdeckungen

### 1 Tischlerarbeiten

#### 1.1 Innentüren

*Hinweis*
Alle beschriebenen Türelemente, -eigenschaften und Zubehörteile sind im Einheitspreis einzukalkulieren, wenn nicht in gesonderter Position ausgewiesen. Die Werkplanung ist in die Einheitspreise einzukalkulieren.

**1.1.1 Ertüchtigung Innentür, RS, 2flügelig, Seitenteil, Kopplung über Ecke**
Ertüchtigung einer großformatigen Türanlagen bestehen aus Stand- und Gangflügel mit 1 Seitenteil mit Kopplung über Eck.

Breite:  bis 3,30 m
Höhe:  bis 2,70 m

Leistungen:
- Nachrüsten mit einer dreiseitig umlaufenden Dichtung zur Herstellung von Rauchdichtigkeit
- Türbodendichtung mit automatischem Dichtschluss, höhenverstellbar, Halteschiene aus eloxiertem Aluminium, Dichtung als Bürste, Befestigung verdeckt
- Obentürschließer sind vorhanden und für die Ertüchtigung zu demontieren, nach Abschluss der Arbeiten wieder zu montieren und einzustellen
- Fugen am Bauteilanschluss zum Mauerwerk brandschutzwirksam schließen (Brandschutzdichtstoff)
- Inkl. Justierung der Türflügel im Anschluss

Ort:  T-SG-01, T-SG-07

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Menge: 1,000 St

**1.1.2 Ertüchtigung Türanlage, RS, Seitenteile, Oberlichter**
Ertüchtigung einer großformatigen Türanlagen bestehen aus Stand- und Gangflügel mit beidseitigen Seitenteilen und Oberlichtern über Türflügeln und Seitenteilen.

Breite:  bis 3,50 m
Höhe:  bis 3,30 m

Leistungen:
- Nachrüsten mit einer dreiseitig umlaufenden Dichtung zur Herstellung von Rauchdichtigkeit
- Türbodendichtung mit automatischem Dichtschluss, höhenverstellbar, Halteschiene aus eloxiertem Aluminium, Dichtung als Bürste, Befestigung verdeckt
- Obentürschließer sind vorhanden und für die Ertüchtigung zu demontieren, nach Abschluss der Arbeiten wieder zu montieren und einzustellen
- Fugen am Bauteilanschluss zum Mauerwerk brandschutzwirksam schließen (Brandschutzdichtstoff)
- Inkl. Justierung der Türflügel im Anschluss

Ort:  Hochparterre, T-HP-02, T-HP-03

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Menge: 2,000 St

**1.1.3 Nachbau hist. Innentür mit Umfassungszarge**
Handwerklich gefertigter Nachbau einer einflügeligen Innentür inklusive Umfassungszarge, Details und Profile analog zum historischen Bestand (siehe Foto, nachfolgend). Ausführung als Massivholzkonstruktion (oder nach AP), Türblatt als Rahmen-Füllungs-Konstruktion. Zarge mit passender Profilierung und Zierbekleidung. Inklusive Einbau von stabilen Einbohrbändern, Schlosskasten und Vorbereitung für die bauseitige Drückergarnitur. Oberfläche hochwertig lackiert im Systemaufbau. Einbau inkl. fachgerechter Montage und Versiegelung der Anschlussfugen.

Türzarge:

Umfassungszargenprofil für den Einbau in Mauerwerk, Einfachfalz, für stumpf einschlagendes Türblatt, Baurichtmaß: 1010 mm x 2,26 mm

Wandstärke:  51 cm
Material:  Holz, Profiliert, Laibungsbekleidung kassettiert, Insg. 7 St.
Oberfläche:  lackier, Weiß, matt bis seidenmatt

Ausstattung :
    - Zargenspiegel bis 100 mm
    - Zargentiefe bis 500mm
    - Drückerhöhe 1050 mm
    - inkl. aller Zubehör- und Montageteile

Inkl. aller Profilleisten, Gehrungsschnitte und Befestigungsmittel
Inkl. Füllmaterial und umlaufende dauerelastischer Verfugung, dreiseitige Türfalzdichtung.

Türblatt:

Türblatt liefern und fachgerecht in Zarge montieren.

1-flügelig:  ca. 1010 mm x 1970mm
Türdicke:  ca. 50 mm
Türart:  Kassettentür mir 6 Kassetten, Massivholztür
Material:  Nadelholz, deckend lackiert in weiß,
  wasserbasierter Lack (2K Hydro)
Kantenausbildung: stumpf einschlagend
Türkanten  ca. 3 mm gerundet
Vorgerichtet für PZ

Klimaklasse:  I
Schallschutz:  SK 2 (Rw,P≥37 dB)

Inkl. aller Profilleisten, Gehrungsschnitte und Befestigungsmittel

Beschläge:

gerollte Edelstahlbänder mit Stiftsicherung
Schlosskasten Riegel/Falle

Türdrücker werden in gesonderter Position ausgeschrieben.

Ort:  Hochparterre R.1.08

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Menge: 1,000 St

**1.1.4 Nachbau historischer Innentür mit Eckzarge**
Handwerklich gefertigter Nachbau einer einflügeligen Innentür inklusive Eckzarge, Details und Profile analog zum historischen Bestand (siehe Foto, nachfolgend). Ausführung als Massivholzkonstruktion (oder nach AP), Türblatt als Rahmen-Füllungs-Konstruktion. Zarge mit passender Profilierung und Zierbekleidung. Inklusive Einbau von stabilen Einbohrbändern, Schlosskasten und Vorbereitung für die Drückergarnitur. Oberfläche hochwertig lackiert im Systemaufbau. Einbau inkl. fachgerechter Montage und Versiegelung der Anschlussfugen.

Türzarge:

einteiliges Eckargenprofil für den Einbau in Mauerwerk, Einfachfalz, für stumpf einschlagendes Türblatt, Baurichtmaß: 1010 mm x 1970 mm

Wandstärke:  28 cm
Material:  Holz, Profiliert
Oberfläche:  lackier, Weiß, matt bis seidenmatt

Ausstattung :
    - Zargenspiegel bis 100 mm
    - Drückerhöhe 1050 mm
    - inkl. aller Zubehör- und Montageteile

Inkl. Füllmaterial und umlaufende dauerelastischer Verfugung, dreiseitige Türfalzdichtung.

Türblatt:

Türblatt liefern und fachgerecht in Zarge montieren.

1-flügelig:  ca. 1010 mm x 1970mm
Türdicke:  ca. 50 mm
Türart:  Kassettentür mir 4 Kassetten, Massivholztür
Material:  Nadelholz, deckend lackiert in weiß,
  wasserbasierter Lack (2K Hydro)
Kantenausbildung: stumpf einschlagend
Türkanten  ca. 3 mm gerundet
Vorgerichtet für PZ

Klimaklasse:  I
Schallschutz:  SK 2 (Rw,P≥37 dB)

Inkl. aller Profilleisten, Gehrungsschnitte und Befestigungsmittel

Beschläge:

gerollte Edelstahlbänder mit Stiftsicherung
Schlosskasten Riegel/Falle

Türdrücker werden in gesonderter Position ausgeschrieben.

Ort:  Sockelgeschoss, R. 0.15

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Menge: 1,000 St

**1.1.5 Innentür, 1flügelig, T30 RS, Stahlumfassungszarge, 885 x 1970mm**
Innentür, 1flügelig, mit Stahlumfassungszarge herstellen und montieren. Brandschutztechnische Anforderung: T30 RS.

Türzarge:

2teiliges Umfassungszargenprofil für den Einbau in Trockenbau, Einfachfalz, für stumpf einschlagendes Türblatt, Abmessungen DIN 18100 Baurichtmaß: 885 mm x 1970mm

Wandstärke:  15 cm
Material:  Stahlblech verzinkt, Materialdicke 1,5 mm
Oberfläche:  Pulverbeschichtet, in RAL Farbton NCS 1002-Y

Ausstattung serienmäßig:
    - Putzkante / Maulweitenkante 15 mm
    - Zargenspiegel 30 mm
    - Gegenspiegel 45 mm
    - Drückerhöhe 1050 mm
    - Montagehilfsanker
    - Distanzwinkel

Einbau mit druckfester Hinterklotzung, Einlage aus Mineralwolle, Trapezanker. Inkl. Füllmaterial und umlaufende dauerelastischer Verfugung, dreiseitige Türfalzdichtung.

Türblatt:

Türblatt nach DIN 68706 liefern und fachgerecht in Zarge montieren, Maße nach DIN 18101.
1-flügelig:  min. 850 mm x 1970mm
Türdicke:  ca. 50 mm
Mittellage:  Vollspaneinlage
Oberlage:  Streichfähiges HDF, deckend lackiert in Farbton NCS 1002-Y,
  wasserbasierter Lack (2K Hydro)
Kantenausbildung: stumpf einschlagend
Türkanten  ca. 3 mm gerundet
Türkanten:  Einleimer aus Massivholz
Vorgerichtet für PZ

Klimaklasse:  I
Schallschutz:  SK 1 (Rw,P≥32 dB)

Beschläge:

gerollte Edelstahlbänder mit Stiftsicherung
Standtürverriegelung mit verdecktem Falztreibriegel
Schlosskasten Riegel/Falle

Türdrücker werden in gesonderter Position ausgeschrieben.

Plan:  A_5_D_T_03

Einbauort:  Sockelgeschoss 0.05/0.05.1 (ehem. 0.18)
  T-SG-13.1
Menge: 1,000 St

**1.1.6 Türstopper, Bodenbefestigung**
Türstopper mit seitlichem Gummipuffer, einschl. Befestigungsmaterial, für Bodenbefestigung liefern und montieren.

Material: Edelstahl
Menge: 3,000 St

**1.1.7 OTS, Innentür T30 RS**
Obentürschließer liefern und montieren.

Schließkörper BxHxT (mm): 340x49x37 mm
Schließkraft: EN 2-4
    - stark abfallendes Öffnungsmoment für leichtes Türöffnen
    - stufenlos einstellbare Schließgeschwindigkeit
    - Endschlag 7° - 0°

- Schließkörper und Gleitschiene mit einheitlicher Länge
- Fertigung nach DIN ISO 9001
- Umwelt Produktdeklaration ISO 14025 und EN 15804
- EPD Deklarationsnummer: EPD-DOR-20150184-IBB1-DE geprüft
  nach EN 1154
- CE-Kennzeichnung
- Barrierefrei nach DIN 18040 bis 1.010 mm Türbreite
- Dauerfunktion 500000 Zyklen
- Anwendbarkeit an Feuer- u. Rauchschutztüren: T30 RS, dts
- Kopfmontage Bandseite
- DIN-Links und DIN-Rechts verwendbar

Farbe: silberfarbend ähnlich RAL 9006

Einbauort:  Sockelgeschoss 0.05/0.05.1 (ehem. 0.18)
  T-SG-13.1
Menge: 1,000 St

**1.1.8 Türenbeschlag, Innentür 1flügelig, T30 RS**
Beschlag für 1flügelige Innentüren T30RS mit Drückerrosette und PZ Schlüsselrosette  liefern und montieren.

L-Form-Griff aus gebogenem Rundrohr mit glattem Abschluss, in
Griffrohr ca. 20 mm, Drückerhals verjüngt sich und weitet sich am Ende wieder auf.

Türdrücker Handhabe zylindrisch
Ø 20 mm, Länge 125 mm, Ausladung 56 mm
Drückerrosette: rund, Einteilige Abdeckung mit Befestigung in Clipstechnik, Unsichtbare Verschraubung, unsichtbare Drückerführung (Führungslager)

Material: Edelstahl rostfrei, Werkstoff 1.4301
Oberfläche: fein matt

Klassifizierungsschlüssel gem. DIN EN 1906: 2012-12
3 ǀ 7 ǀ - ǀ B ǀ 1 ǀ 5 ǀ 0 ǀ B
für Feuer- und Rauchschutztüren

- Zugelassen für Notausgangsverschlüsse gem. DIN EN 179
- Schlüssellochungen PZ

Fabrikat: Glutz, 5087 INOX Basel oder gleichwertig

angebotenes Fabrikat: '........................................'
Menge: 1,000 St

**1.1.9 Türenbeschlag, Innentür 1flügelig, ohne Anforderungen**
Beschlag für 1flügelige Innentüren mit Drückerrosette und PZ Schlüsselrosette liefern und montieren.

L-Form-Griff aus gebogenem Rundrohr mit glattem Abschluss, in
Griffrohr ca. 20 mm, Drückerhals verjüngt sich und weitet sich am Ende wieder auf.

Türdrücker Handhabe zylindrisch
Ø 20 mm, Länge 125 mm, Ausladung 56 mm
Drückerrosette: rund, Einteilige Abdeckung mit Befestigung in Clipstechnik, Unsichtbare Verschraubung, unsichtbare Drückerführung (Führungslager)

Material: Edelstahl rostfrei, Werkstoff 1.4301
Oberfläche: fein matt

Klassifizierungsschlüssel gem. DIN EN 1906: 2012-12
3 ǀ 7 ǀ - ǀ 0 ǀ 1 ǀ 5 ǀ 0 ǀ B

- Hochhaltemechanismus Ausführungsart B mit integriertem 0°-Anschlag für
  waagerechte Türdrückerstellung
- 1 Mio. Türdrückerbetätigungen gem. PIV Cert plus o.glw.
- freie Winkelbewegung in Ruhestellung = 1 mm
- freies Spiel in Ruhestellung = 1 mm
- Führungslager: Tiefe t = 7 mm, Ø = 18 mm (DIN 18 255)
- festdrehbare Ausgleichslagerung mit flexibler Gummi- Metallverbindung
  zwischen Lager und Unterkonstruktion zur Kompensation von Montage- und
  Fertigungstoleranzen im Gefüge von Türbohrungen, Schloss und Beschlag
- reibungsarme und wartungsfreie Gleitlagerbuchsen, z.B. teflonbeschichtet
- Garnitur bestehend aus Stift- und Lochteil-Halbgarnitur, formschlüssig
  verbunden
- Kurzschilder eckig / oben & unten abgerundet, b45 x h185 x d7mm,
  Kantenradius ≤ 1 mm
- Schlüssellochungen PZ
- Zum Nachweis der Nachhaltigkeit müssen die angebotenen Erzeugnisse
  einer Produktion entstammen, die gem. EN 15 804 und gem. EMAS
  zertifiziert sind.

Entsprechende Zertifikate sind vorzulegen.

Es ist zwingend die FSB Produktfamilie 1146 anzubieten. Das Design des Fenstergriffs ist bereits bemustert und gilt als Vorgabe für Vollblatttür-, Rahmentür- und Feuerschutzbeschläge

angebotenes Fabrikat: '.......................................
.'
Menge: 2,000 St

#### 1.2 Heizkörperverkleidungen

*Hinweis: Vorbemerkung*
Gegenstand dieser Positionen ist die fachgerechte Herstellung und Montage von zweiteiligen Heizkörperverkleidungen im Gebäude A26. Die Konstruktion muss zwingend den zweistufigen Bauablauf berücksichtigen:
1.  Unterkonstruktion mit Kabelführung für Elektroinstallation
2.  Endmontage der Sichtbekleidung
Die Befestigung erfolgt primär in den Rohboden sowie ergänzend in das Mauerwerk, wobei auf eine substanzschonende Montage im Sinne des Denkmalschutzes zu achten ist.
Variabilität der Abmessungen (Heizkörpertypen)
Die installierten Heizkörper bestehen aus den Typen 21, 22 und 33. Zur Gewährleistung der thermischen Konvektion und zur Optimierung der Raumausnutzung ist die Tiefe der Verkleidungen individuell an den jeweiligen Heizkörpertyp unter Einhaltung der herstellerspezifischen Mindestabstände anzupassen.

Typ 21:  Geringe Bautiefe
Typ 22:  Mittlere Bautiefe
Typ 33:  Große Bautiefe

Höhenanpassung und Brüstungen
Die Brüstungshöhen (Oberkante Fensterbank) variieren innerhalb des Gebäudes und zwischen den Geschossen signifikant:

Sockelgeschoss:  ca. 93,0 cm bis 98,5 cm
Hochparterre:  ca. 74,0 cm bis 80,0 cm
Alle Höhenangaben in den Positionen sind als Richtwerte zu verstehen. Der Auftragnehmer ist verpflichtet, an jedem Heizkörper ein eigenverantwortliches Aufmaß zu nehmen. Die Oberkante der neuen Abdeckplatte muss bündig und passgenau an die Bestandsfensterrahmen bzw. Brüstungen angearbeitet werden.
Oberflächen und Material
Sämtliche Sichtseiten (Fronten, Abdeckungen, Kanalblenden) werden werkseitig endbeschichtet im Farbton NCS 1002-Y (matt bis seidenmatt) geliefert. Kanten und Ausschnitte für Lüftungsgitter und Elektrokomponenten sind ebenfalls sauber zu beschichten bzw. zu versiegeln.

Koordination
Die Abstimmung der Ausschnitte für die Elektro-Einsätze sowie die Dimensionierung der Lüftungsgitter-Ausschnitte erfolgt in enger Abstimmung mit der Bauleitung und den nachfolgenden Gewerken (Elektro/HLS).

Referenzmuster und Werkplanung
Im Gebäude Raum 1.06 ist bereits ein vollständig ausgeführtes Referenzmuster einer Heizkörperverkleidung montiert. Dieses Muster wurde von einem beauftragten Dritten erstellt und dient als verbindliche Grundlage für die konstruktive und gestalterische Ausführung der gesamten Serie (Materialität, Lattung, Spaltmaße, Oberflächenqualität).

Werkplanung:
Der Auftragnehmer hat auf Basis des Musters und eigener Aufmaße eine detaillierte Werk- und Montageplanung zu erstellen und dem Auftraggeber zur Freigabe vorzulegen. Abweichungen vom Referenzmuster sind nur nach ausdrücklicher schriftlicher Zustimmung der Bauleitung zulässig. Die Werkplanung ist in die Einheitspreise einzukalkulieren.

**Ausführungsbeschreibung 1 Ausführungsbeschreibung Heizkörperverkleidung**
Herstellung und Montage einer 2-teiligen Heizkörperverkleidung (HKV) für das Sockelgeschoss gemäß Vorbemerkung.
1. Unterkonstruktion (UK) – Phase 1:
- Rahmenkonstruktion aus KVH oder gleichwertigem Material, Querschnitt ca. 45 x 45 mm.
- Montage: Standsichere Befestigung in Rohboden und Bestandsmauerwerk.
- Einteilung: Vertikale Pfosten im Achsmaß von ca. 1,015 m (bzw. nach statischer Erfordernis).
- Elektro-Integration: Integrierter Kabelkanal (ca. 70 x 140 mm), L-förmig mit Rückblende (H=140mm) und Boden (T=70mm) inkl. abnehmbarer Blende (H=14 cm). Material und Oberfläche wie Bekleidung.
- Bautiefe: Variabel angepasst an Heizkörpertypen 21, 22 oder 33 unter Einhaltung der Mindest-Konvektionsabstände
2. Bekleidung (Sichtteile) – Phase 2:
- Frontverkleidung (segmentiert): Ausführung in einzelnen, handhabbaren Segmenten (passend zum Achsmaß der UK), einzeln revisionsfähig/demontierbar.
- Rahmenkonstruktion mit umlaufender Sichtkante 20 mm.
  - Füllung: Vertikale Lattung, Sichtkante d=15 mm, lichter Abstand 15 mm (Achsmaß 30 mm).
  - Sockelbereich: Ausbildung eines durchgehenden Luftschlitzes (2-4 cm) zur Konvektion.
- Abdeckplatte (Fensterbank):
- Holzwerkstoffplatte als Aufdopplung der Bestandsfensterbank.
  - Passgenaue Anarbeitung an Fensterrahmen und Laibung (Tiefe bis 10 cm).
  - Ausführung ohne sichtbare Stöße über die gesamte Elementbreite.
  - Integration: Inkl. präziser Ausfräsungen zur Aufnahme von flächenbündig einzupassenden Lüftungsgittern. Dimension der Ausschnitte (Breite/Tiefe) analog zum installierten Heizkörpertyp.
  - Gesamtbautiefe: Variabel angepasst an Heizkörpertypen 21, 22 oder 33 unter Einhaltung der Mindest-Konvektionsabstände
3. Oberflächen & Material:
- Trägermaterial: Nach Wahl des AN (geeignet für hochwertige Lackierung).
- Finish: Alle sichtbaren Flächen (Rahmen, Vertikal-Latten, Abdeckung, Kanalblende) werkseitig endbeschichtet in NCS 1002-Y, matt bis seidenmatt.
- Kanten: Alle Sichtkanten und Fräsungen sauber beschichtet/versiegelt.
4. Ausführung:
- Aufmaß vor Ort zwingend erforderlich (Höhenvarianzen der Bestandsfensterbänke). Die Bestandsfensterbank wird überdeckt und muss zerstörungsfrei wieder freigelegt werden können.

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
*Hinweis: Sockelgeschoss (Brüstungshöhe ca. 93,0 – 98,5 cm)*

**1.2.1 Heizkörperverkleidung Typ 1a (bis 2,50 m Breite), Heizkörper Typ 22**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibung, T = bis 10cm
Inkl. 4 Bohrungen in der Blende, bis Durchmesser 70mm, für Dosen/Schalter

Länge Holzverkleidung:  bis 250 cm
Brüstungshöhen:  93 - 98,5 cm
Tiefe Abdeckung:  Heizkörpertyp 22, T=33cm (ohne Laibung)

Ort:  Büroräume 0.05, 0.06
Menge: 3,000 St

**1.2.2 Heizkörperverkleidung Typ 1b (bis 2,50 m Breite), Heizkörper Typ 33**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibung, T = bis 10cm
Inkl. 4 Bohrungen in der Blende, bis Durchmesser 70mm, für Dosen/Schalter

Länge Holzverkleidung:  bis 250 cm
Brüstungshöhen:  93 - 98,5 cm
Tiefe Abdeckung:  Heizkörpertyp 33, T=38cm (ohne Laibung)

Ort:  Büroraum 0.17
Menge: 1,000 St

**1.2.3 Heizkörperverkleidung Typ 2a (bis 4,50 m Breite), Heizkörper Typ 21**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibungen, T = bis 10cm
Inkl. 8 Bohrungen in der Blende, bis Durchmesser 70mm, für Dosen/Schalter

Länge Holzverkleidung:  390 bis 450 cm
Brüstungshöhen:  95 - 96 cm
Tiefe Abdeckung:  Heizkörpertyp 21, T=30cm (ohne Laibung)

Besonderheit: Zusätzliche Segmentierung der Fronten und statische Aussteifung der Unterkonstruktion gemäß Achsmaß und Referenzmuster. Abdeckplatte ohne sichtbare Stöße.

Ort:  Büroräume 0.03, 0.11
Menge: 2,000 St

**1.2.4 Heizkörperverkleidung Typ 2b (bis 4,50 m Breite), Heizkörper Typ 11**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibungen, T = bis 10cm
Inkl. 8 Bohrungen in der Blende, bis Durchmesser 70mm, für Dosen/Schalter

Länge Holzverkleidung:  390 bis 450 cm
Brüstungshöhen:  95 - 96 cm
Tiefe Abdeckung:  Heizkörpertyp 21, T=27cm (ohne Laibung)

Besonderheit: Zusätzliche Segmentierung der Fronten und statische Aussteifung der Unterkonstruktion gemäß Achsmaß und Referenzmuster. Abdeckplatte ohne sichtbare Stöße.

Ort:  Büroraum 0.07
Menge: 1,000 St

**1.2.5 Heizkörperverkleidung Typ 2c (bis 4,50 m Breite), Heizkörper Typ 33**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibungen, T = bis 10cm
Inkl. 8 Bohrungen in der Blende, bis Durchmesser 70mm, für Dosen/Schalter

Länge Holzverkleidung:  390 bis 450 cm
Brüstungshöhen:  95 - 96 cm
Tiefe Abdeckung:  Heizkörpertyp 33, T=38cm (ohne Laibung)

Besonderheit: Zusätzliche Segmentierung der Fronten und statische Aussteifung der Unterkonstruktion gemäß Achsmaß und Referenzmuster. Abdeckplatte ohne sichtbare Stöße.

Ort:  Büroraum 0.08
Menge: 1,000 St

**1.2.6 Heizkörperverkleidung Typ 3 (Gesamtlänge=10m) inkl. 90°- Innenecke**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibungen, T = bis 10cm
Inkl. 12 Bohrungen in der Blende, bis Durchmesser 70mm, für Dosen/Schalter
Inkl. fachgerechter Ausbildung einer 90°-Innenecke. Die Verbindung der Abdeckplatten und Frontrahmen ist auf Gehrung gearbeitet und dauerhaft formstabil zu verbinden

Länge Holzverkleidung:  490 + 490 cm
Brüstungshöhen:  95 cm
Tiefe Abdeckung:  Heizkörpertyp 22, T=33cm (ohne Laibung)

Besonderheit: Zusätzliche Segmentierung der Fronten und statische Aussteifung der Unterkonstruktion gemäß Achsmaß und Referenzmuster. Abdeckplatte ohne sichtbare Stöße.

Ort:  Büroraum 0.12
Menge: 1,000 St

*Hinweis: Hochparterre (Brüstungshöhe ca. 74 – 80 cm)*

**1.2.7 Heizkörperverkleidung Typ 1a (bis 2,50 m Breite), Heizkörper Typ 22**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibung, T = bis 10cm
Inkl. 4 Bohrungen in der Blende, bis Durchmesser 70mm, für Dosen/Schalter

Länge Holzverkleidung:  bis 250 cm
Brüstungshöhen:  74-75 cm
Tiefe Abdeckung:  Heizkörpertyp 22, T=33cm (ohne Laibung)

Ort:  Büroraum 1.02. 1.07
Menge: 2,000 St

**1.2.8 Heizkörperverkleidung Typ 1b (bis 2,50 m Breite), Heizkörper Typ 33**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibung, T = bis 10cm
Inkl. 4 Bohrungen in der Blende, bis Durchmesser 70mm, für Dosen/Schalter

Länge Holzverkleidung:  bis 250 cm
Brüstungshöhen:  74-75 cm
Tiefe Abdeckung:  Heizkörpertyp 33, T=38cm (ohne Laibung)

Ort:  Büroraum 1.06, Teeküche neu
Menge: 1,000 St

**1.2.9 Heizkörperverkleidung Typ 1c (bis 1,50 m Breite), Heizkörper Typ 21**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibung, T = bis 15 cm
Inkl. 4 Bohrungen in der Blende, bis Durchmesser 70mm, für Dosen/Schalter

Länge Holzverkleidung:  bis 150 cm
Brüstungshöhen:  80 cm
Tiefe Abdeckung:  Heizkörpertyp 21, T=30cm (ohne Laibung)

Ort:  Büroraum 1.00, vormals Teeküche
Menge: 1,000 St

**1.2.10 Heizkörperverkleidung Typ 2a (bis 4,00 m Breite), Heizkörper Typ 21**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibungen, T = bis 10cm
Inkl. 8 Bohrungen in der Blende, bis Durchmesser 70mm, für Dosen/Schalter

Länge Holzverkleidung:  bis 400 cm
Brüstungshöhen:  74-75 cm
Tiefe Abdeckung:  Heizkörpertyp 21, T=30cm (ohne Laibung)

Besonderheit: Zusätzliche Segmentierung der Fronten und statische Aussteifung der Unterkonstruktion gemäß Achsmaß und Referenzmuster. Abdeckplatte ohne sichtbare Stöße.

Ort:  Büroraum 1.03
Menge: 1,000 St

**1.2.11 Heizkörperverkleidung Typ 2b (bis 4,00 m Breite), Heizkörper Typ 22**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibungen, T = bis 10cm
Inkl. 8 Bohrungen in der Blende, bis Durchmesser 70mm, für Dosen/Schalter

Länge Holzverkleidung:  370 bis 400 cm
Brüstungshöhen:  74-75 cm
Tiefe Abdeckung:  Heizkörpertyp 22, T=33cm (ohne Laibung)

Besonderheit: Zusätzliche Segmentierung der Fronten und statische Aussteifung der Unterkonstruktion gemäß Achsmaß und Referenzmuster. Abdeckplatte ohne sichtbare Stöße.

Ort:  Büroräume 1.04, 1.08, 1.09
Menge: 3,000 St

**1.2.12 Heizkörperverkleidung Typ 3 (bis 10 m Breite) inkl. 90°- Innenecke**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibungen, T = bis 10cm
Inkl. 12 Bohrungen in der Blende, bis Durchmesser 70mm, für Dosen/Schalter
Inkl. fachgerechter Ausbildung einer 90°-Innenecke. Die Verbindung der Abdeckplatten und Frontrahmen ist auf Gehrung gearbeitet und dauerhaft formstabil zu verbinden

Länge Holzverkleidung:  Einzellänge 425 bis 520 cm, Gesamtlänge bis 10m
Brüstungshöhen:  74-75 cm
Tiefe Abdeckung:  Heizkörpertyp 33, T=38cm (ohne Laibung)

Besonderheit: Zusätzliche Segmentierung der Fronten und statische Aussteifung der Unterkonstruktion gemäß Achsmaß und Referenzmuster. Abdeckplatte ohne sichtbare Stöße.

Ort:  Büroräume 1.05, 1.10
Menge: 2,000 St

**1.2.13 Heizkörperverkleidung Typ 3 (bis 8 m Breite) inkl. 90°- Innenecke**
Lieferung und Montage einer Heizkörperverkleidung in zweiteiliger Ausführung gemäß Ausführungsbeschreibung und -planung.

Teil 1: Unterkonstruktion inklusive vorderseitigem Kabelkanal auf Brüstungshöhe. Vorbereitet für den Einbau von Steckdosen/Datendosen.

Teil 2: Sichtbekleidung und obere Abdeckung. Gesamtkonstruktion zur Revision und Nachinstallation zerstörungsfrei demontierbar. Inklusive hochwertiger Lackierung im Systemaufbau und aller Pass- und Anschlussstücke.

Inkl. Anarbeiten der Laibungen, T = bis 10cm
Inkl. 12 Bohrungen in der Blende, bis Durchmesser 70mm, für Dosen/Schalter
Inkl. fachgerechter Ausbildung einer 90°-Innenecke. Die Verbindung der Abdeckplatten und Frontrahmen ist auf Gehrung gearbeitet und dauerhaft formstabil zu verbinden

Länge Holzverkleidung:  300 + 500 cm
Brüstungshöhen:  74-75 cm
Tiefe Abdeckung:  Heizkörpertyp 33, T=38cm (ohne Laibung)

Besonderheit: Zusätzliche Segmentierung der Fronten und statische Aussteifung der Unterkonstruktion gemäß Achsmaß und Referenzmuster. Abdeckplatte ohne sichtbare Stöße.

Ort:  Büroraum 1.01
Menge: 1,000 St

*Hinweis: Zubehör/Einbauteile/Anarbeiten*

**Ausführungsbeschreibung 2 Roll-/Lüftungsgitter, Aluminium**
Lüftungsgitter für HK-Verkleidung
Rollgitter als Längs- oder Querrost zur Einlage in die Ausfräsungen der Abdeckplatten liefern. Bemusterung durch den AG
- Material: Aluminium
- Ausführung: als Zu- und Abluftgitter, freier Querschnitt nach Anforderung der Heizlastberechnung.
- Rahmentyp: L-Rahmen, flächenbündig
- Farbe/Oberfläche: NCS 1002-Y, farbbeschichtet.
- Tiefe (einheitlich): 12cm (Bemusterung durch AG)
- Einzellängen: 90, 100, 120, 140, 160, 180, 200 cm

**1.2.14 Länge bis 100cm**
Menge: 2,000 St

**1.2.15 Länge bis 140cm**
Menge: 13,000 St

**1.2.16 Länge bis 180cm**
Menge: 13,000 St

**1.2.17 Länge bis 200cm**
Menge: 3,000 St

### 2 Sonstiges Leistungen

#### 2.1 Stundenleistungen

*Hinweis*
Eine Abrechnung als Stundenlohnarbeiten ist nur nach ausdrücklicher vorheriger Zustimmung des Auftraggebers zulässig. Siehe: Zusätzliche Vertragsbedingungen, Punkt 17

**2.1.1 Stundenlohnarbeiten, Meister**
Arbeiten, welche nicht in den Positionen erfasst sind und gegen Nachweis zur Ausführung kommen: Meister
Menge: 1,000 h

**2.1.2 Stundenlohnarbeiten, Vorarbeiter**
Arbeiten, welche nicht in den Positionen erfasst sind und gegen Nachweis zur Ausführung kommen: Vorarbeiter
Menge: 5,000 h

**2.1.3 Stundenlohnarbeiten, Fachwerker**
Arbeiten, welche nicht in den Positionen erfasst sind und gegen Nachweis zur Ausführung kommen: Fachwerker
Menge: 5,000 h

**2.1.4 Stundenlohnarbeiten, Helfer**
Arbeiten, welche nicht in den Positionen erfasst sind und gegen Nachweis zur Ausführung kommen: Helfer
Menge: 5,000 h

**2.1.5 Zulage: Sonn- und Feiertage**
Arbeiten an Sonn- und Feiertagen, auf ausdrückliche Anforderung der Bauleitung, als Zulage.
Menge: 1,000 h
